# Schlüterstrasse 8, 10625 Berlin
Angebotsaufforderung (GAEB DA XML 3.2, DA83)
Projekt: SCHLÜ 1
Währung: EUR
Vergabeart: Freihändige Vergabe
Abgabeort: Covivio Immobilien GmbH Lietzenburger Str. 90 10719 Berlin F
Sicherheit Vertragserfüllung %: 0,00
Sicherheit Gewährleistung %: 0,00
Auftraggeber: Covivio Lux Residential S.à.r.l., c/o Covivio Immobilien GmbH
Ausführungsort: Schlü 1, Schlüterstraße 8, 10625 Berlin, Ansprechpartner Herr Ziegler, E-Mail norman.ziegler@covivio.immo
Erstellt mit: 5 260907, NOVA AVA, 12.09.2026

## LEISTUNGSÜBERSICHT
In dieser Ausschreibung sind ergänzende Rohbauarbeiten für das Projekt SCHLÜ1 aufgeführt. Einige Kenndaten:

| Leistung | Menge |
| --- | --- |
| Einzelfundament herstellen, Ortbeton inkl. Schalung, ca. 600x600x900 mm | 6 Stk |
| Bodenaushub | 3,5 m3 |
| Bewehrung | 300 kg |
| Schneidearbeiten MW | 29 m |
| Absturzsicherung herstellen | 12 Stk |
| Bauschutt bis RC-1 verladen, transportieren und entsorgen | ca.16 to |

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
## ALLGEMEINE PROJEKTBESCHREIBUNG SCHLÜ 1
Grundstück:
Schlüterstrasse 8, 10625 Berlin

Projekt Kürzel:
SCHLÜ 1

Energetische Sanierung und Balkonanbau
Bei dem Bauvorhaben Schlüterstrasse 8 handelt es sich um ein 4-geschossiges (EG-3.OG) Mehrfamilienhaus im Hinterhof. Das Gebäude ist freistehend ohne Anschlüsse an andere Gebäude.

Das Gebäude ist unterkellert und die Fassaden sind verputzt. Die Bestandswände bestehen aus Mauerwerk und der Dachstuhl aus Holz. Die Geschossdecken sind mit Ausnahme der Massivdecke über dem Kellergeschoss ebenfalls in Holzbauweise errichtet worden. Das Dach ist zum Teil mit Zink und Dachpappe gedeckt.

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
Kennzahlen:
Wohneinheiten Bestand =  16 WE
Treppenhäuser = 1 TRH

## ALLGEMEINE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/ Eurocode 1: Einwirkungen auf Tragwerke

Weiterhin gelten sämtliche europäischen und nationalen Vorschriften, Merkblätter, Stoff- und Prüfnormen usw. jeweils in ihrer aktuellen Fassung sowie die Herstellerverarbeitungsangaben, Zulassungen und Empfehlungen der jeweiligen Fachverbände.

## ALLGEMEINE TECHNISCHE VORBEMERKUNGEN MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## ZUSÄTZLICHE TECHNISCHE VORBEMERKUNGEN
01  Allgemeines
Anschlüsse für Wasser, Energie werden durch den AG in erforderlichem Maß auf dem Baufeld zur Verfügung gestellt. Die Kosten hierfür werden über einen in der Auftragsverhandlung festzulegenden Prozentsatz von der Schlussrechnungssumme in Abzug gebracht. Die Verteilung der Medien vom Übergabepunkt (z. B. Baustromverteiler des AG) bis zum Arbeitsplatz ist Sache des AN.

Für vom AN selbst vorgesehene Lagerflächen u.ä. besteht generelle Abstimmungspflicht mit dem AG. Der AN kann ggf. aus Platzgründen keine eigenen Tagesunterkünfte, Magazincontainer, etc. aufstellen.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3127 Ergänzende Rohbauarbeiten
Datum: 09.07.2025

### Titel 1 Ergänzende Rohbauarbeiten Balkone

#### Abschnitt 1.1 Vorbereitende Arbeiten

**1.1.10 Baustelleneinrichtung**
*** Pauschalposition
Alle notwendige Baustelleneinrichtungen für ergänzende Rohbauarbeiten.
Diese Position deckt die folgenden Punkte ab:

Transportkosten für notwendige Baumaschine, Bagger, Schalung, Bewehrung und Matten.
Einrichten, Vorhalten über die avisierte Leistungszeit sowie Räumen der
Baustelle und Wiederherstellen des Geländes, ggfs. Magazincontainer für
Material und Werkzeuge. Abfallcontainer für Entsorgung des
Restmaterials nach der Durchführung aller Arbeiten.
Menge: 1,000 psch

**1.1.20 Demontage und Entsorgung der Bestandsfenster, Kunststoff**
Fachgerechte Demontage und Entsorgung der Kunststofffenster
inkl. aller erforderlichen Nebenarbeiten. Die Demontage ist ohne
Beschädigung der angrenzenden Bauteile vorzunehmen.

Anzahl Fenster: 16 Stk
Vorhandene Abmessungen der Fenster B x H:
1,05 x 1,98 m
1,05 x 1,98 m
0,98 x 1,98 m
0,98 x 1,78 m

Hinweis: Eine Ortsbesichtigung vor Angebotsabgabe wird dringend empfohlen.
Menge: 35,000 m2

**1.1.30 Demontage und Entsorgung der Bestandsfensterbänke, Metall**
Fachgerechte Demontage und Entsorgung der Fensterbänke
aus Metall, inkl. aller erforderlichen Nebenarbeiten. Die Demontage
ist ohne Beschädigung der angrenzenden Bauteile vorzunehmen.

Leibungstiefe: ca. 16 cm
Menge: 16,000 m

#### Abschnitt 1.2 Fundamente Balkone

**1.2.10 Pflaster/ Gehwegplatten rückbauen**
Aufnehmen von Pflaster, Gehweg- und Terrassenplatten aus Beton
oder Betonwerkstein, einschl. Unterbau aus Beton oder Splitt, etc.
Rückbaumaterial für spätere Entsorgung seitlich lagern.
Menge: 5,000 m2

**1.2.20 Seitenstreifen abtragen, entsorgen**
*** Bedarfsposition ohne GB
Oberboden von Seitenstreifen bis 3 cm unter altem Pflasterbelag,
ohne Behinderung der Gerüstarbeiten, nach Angabe des AG abtragen
(abfräsen, abschälen) und laden.
Anfallendes Material fachgerecht entsorgen.

Abtragdicke : i. M. 3 cm
Menge: 2,500 m2

**1.2.30 Bodenaushub**
Boden der Baugrube ausheben für die Herstellung der
Balkonfundamente. Entsorgung separat ausgeschrieben.

Aushub Sohle ca. (0,60x0,60x0,90m): 0,32 m³ (für 1 Fundament)
Aushubtiefe:  ca.1,0 m
Bodenbeschreibung:  Bodenklasse 3 bis 5
inkl. Verdichten der Bausohle
Menge: 3,500 m3

**1.2.40 Zulage Handschachtung**
*** Bedarfsposition ohne GB
Baugrubenaushub per Handschachtung seitlich lagern
und mittels Schubkarre abtransportieren.
Ausführung nach Anweisung durch den AG

Baugrubentiefe bis ca. 1,0 m
Menge: 3,500 m3

**1.2.50 Planum herstellen für Sauberkeitsschicht**
Planum herstellen für Sauberkeitsschicht
Max. Abweichung von der Sollhöhe +2/-2cm.
Menge: 3,000 m2

**1.2.60 Füllbeton C 8/10, Sauberkeitsschicht**
Füllbeton als Sauberkeitsschicht im Gründungsbereich, unbewehrt

Betongüte:  C 8/10
Höhe:  ca. 5 cm
Menge: 0,200 m3

**1.2.70 Trennlage, PE-Folie 0,2 mm**
Trennlage auf Sauberkeitsschicht mit PE-Folie
und Stöße überlappt.

Foliendicke  : 0,2 mm
Stoßüberlappung  : 15 cm
Menge: 3,500 m2

**1.2.80 Einzelfundament 600 x 600 x 900mm, C25/30, XC4, Ortbeton, inkl. Schalung**
Einzelfundament aus Stahlbeton herstellen, allseitig geschalt,
auf Sauberkeitsschicht inkl. Schalung.
Bewehrung in gesonderter Position.

Abmessungen ca. B x T x H: 600 x 600 x 900 mm
Festigkeit: C25/30
Expositionsklasse: XC4

Einbauort: 1. Hof und 2. Hof
(Abmessungen können variieren, falls statisch erforderlich!)
Menge: 6,000 Stk

**1.2.90 Bewehrung Einzelfundamente**
Betonstabstahl B 500A (BSt 500 DIN 1045) in allen Durchmessern, Längen,
Ausführungen und Abmessungen für alle Ortbetonbauteile liefern und
einbauen, bzw. verlegen.

Menge: ca. 0,24 to
Einbauort: 1. Hof und 2. Hof
Menge: 0,300 to

#### Abschnitt 1.3 Schneide- und Abbrucharbeiten, neue Balkontüren

**1.3.10 Schneidearbeiten MW, Schnitttiefe bis 40 cm, nass**
Schnitte in Mauerwerkswänden mittels Diamantsäge
oder Ähnlichem herstellen, einseitig. Zwischenschnitte zur
Herstellung des Ausschnitts sind ggf. einzurechnen.

Schnitttiefe : bis 40 cm
Aufmaß : Projektionslinie des Ausschnitts
Bauteil : tragende Außenwand
Größe des Ausschnitts: max. 0,90 m x 0,90 m (Breite/Höhe)

Hinweis: Das Gebäude ist bewohnt. Es darf grundsätzlich nur nass
geschnitten werden. Entsprechende Sicherungsmaßnahmen
zum Auffangen des Schneidewassers sind einzukalkulieren.
Schneidearbeiten erfolgen ausschließlich vom Gerüst aus.
Menge: 29,000 m

**1.3.20 Abbruch Mauerwerk der Außenwände**
Abbruch des Mauerwerk der Außenwand
nach den erfolgten Schneidearbeiten.
Mauerwerk in den vorgegebenen Maßen abbrechen und
anfallendes Material zum Container transportieren und entsorgen.
Abbrucharbeiten erfolgen nur vom Gerüst aus.
Entsorgung separat ausgeschrieben.

Wanddicke bis 40,0 cm
Menge: 12,000 m2

**1.3.30 Absturzsicherung für Balkontüröffnungen**
Absturzsicherung für Öffnungen mit einem entfernbaren
Seitenschutz, bestehend aus Geländerholm, Zwischenholm,
Bordbrett und einer ganzflächigen OSB-Platte herstellen nach
DIN EN12811-1.

Öffnung: B/H= ca.1,00 / 2,60 m
Menge: 12,000 Stk

**1.3.40 Bauschutt bis RC-1 AVV 170 101/ 170 107 Verladen, Transport und Entsorgung**
Bauschutt bis RC-1 aufnehmen und in Container verladen.
Fachgerechte Entsorgung und Abtransport gem.
Abfallverzeichnis-Verordnung.

Die tatsächliche Menge ist durch Entsorgungsnachweise
abzurechnen.
Menge: 15,500 to

### Titel 2 Sonstiges

#### Abschnitt 2.1 Stundenlohnarbeiten

**2.1.10 Stundensatz Polier**
Arbeiten, welche nicht in den Positionen erfasst sind und gegen
Nachweis zur Ausführung kommen: Polier
Menge: 10,000 h

**2.1.20 Stundensatz i.M. alle Berufsgruppen**
Arbeiten, welche nicht in den Positionen erfasst sind und gegen
Nachweis zur Ausführung kommen:
Facharbeiter/ Bauwerker/ Helfer
(Maurerarbeiten und Erdbauarbeiten)
Menge: 10,000 h

**2.1.30 Zulage für Arbeiten an Wochenenden (Samstag + Sonntag)**
*** Bedarfsposition ohne GB
Zulage für Arbeiten an Wochenenden (Samstag + Sonntag).

Aufschlag pro Stunde Arbeitseinsatz (Vorarbeiter / Facharbeiter / Helfer)
Menge: 1,000 h
